# Generalsanierung Grund- und Mittelschule Isen BA5
Angebotsaufforderung (GAEB DA XML 3.3, DA83)
Projekt: 1530
Währung: EUR
Erstellt mit: GXML Toolbox V3.3 R20220330, ORCA AVA 26.0.6 26.00.06, 17.02.2026

## 0. Objektbeschreibung
0.1 Allgemein

Auf Beschluss des Marktgemeinderates der Marktgemeinde Isen soll das Bestandsgebäude der Grund- und Mittelschule Isen grundlegend saniert und modernisiert, gleichzeitig mit einem Anbau an den bestehenden Nordtrakt erweitert werden. Damit wird die erforderlich Anpassung an heute geltenden bauliche Normen und Standards zum Betrieb von Schulen vorgenommen.

Bei der Grund- und Mittelschule Isen handelt es sich um einen dreihüftigen Schulbau in Hanglage. Die U-förmige Anordnung der Gebäude öffnet sich mit einem Innenhof nach Süden hin. Hier befinden sich ein Teil des Schulhofs und die Turnhalle. Im Nord-Westen wird der Nordtrakt durch den Zentralentrakt und die Hausmeisterwohnung zusätzlich ergänzt. Die Abmessungen des Neubaus im Norden beschreiben eine Länge von ca. 80 m und eine Breite von ca. 11 m. Der Gesamtkomplex hat Abmessungen von ca. 60 m x 120 m. Die Topografie des Geländes hat ihren Höhepunkt im Nord-Westen und fällt steil nach Osten hin ab. Der Nordtrakt bleibt jedoch in Bestand und Anbau über seine gesamte Länge konstant dreigeschossig (Erdgeschoss + 2), nur der Zentraltrakt erstreckt sich über vier Geschosse (Raumhöhen bei ca. 3.20 m).
Der Hauptzugang der Schüler und Lehrkräfte erfolgt über die Südfassade des Zentraltraktes. Eine schnelle Erschließung aller Ebenen wird grundsätzlich durch jeweils ein Treppenhaus pro Gebäudeteil sichergestellt.

BA 5
Es wird der der Westtrakt des Bestandsbau (BA5) kernsaniert.
Der BA5 wird komplett entkernt, die Bestandstreppe bleibt erhalten.
Es wird westseitig die Fassade in Ebene 3 umgebaut und als Lochfassade in Massivbauweise ergänzt.
In die Außenfassade, wird der Sonnenschutz und neue PVC- Fenster eingesetzt und ein WDVS von außen aufgebracht und verputzt.
Zur vollständigen Verdunklung der Räume werden Vorhänge und Vorhangschienen an den Decken entlang der Fenster eingebracht. Im Inneren wird in jeden Aufenthaltsraum ein Lüftungsgerät und die entsprechenden Rohre ergänzt, die über jeweils ein Fenster mit Lüftungs"flügel", Luft in den Bestandsbau befördert. Unter den Fenstern werden neue Heizkörper ergänzt.
Die Bestandsräume erhalten weitestgehend neuen Estrich und neue Bödenbeläge.
Die Wände im Bestandsbau werden je nach Notwendigkeit saniert.
Die bestehenden Abhangdecken werden durch neue Deckensysteme, die akustische sowie brandschutztechnische Anforderungen erfüllen, ersetzt.
Der bestehende Flachdachaufbau wird abgebrochen, anschließend wird der neue Dachstuhl (Pultdach) aufgestellt.

0.2 Standort-Kennzahlen

Flurstück:  498
Baugrundstück:  13.871 m2
Bebaute Fläche BF:  4.201 m2
BGF Bestandsbau:  7.497 m2
BGF Erweiterungsbau:  1.938 m2
BRI Bestandsbau:  24.278 m3
BRI Erweiterungsbau:  7.245 m3
Erweiterung l/b/h: 79 m / 7,5 bis 9 m / 12 m
Baunull:  +- 0 ,00 m = 504,40 m ü. NN (EG Bestandsbau)

0.3 Zeitlicher Ablauf/ Taktung der Maßnahme (im laufenden Schulbetrieb)

Da es die Möglichkeit eines Ausweichquartiers für den Schulbetrieb u.a. aus Platzgründen nicht gibt, muss die Gesamtmaßnahme während des laufenden Schulbetriebs erfolgen. Damit dies möglich wird, ist, neben entsprechenden baulichen und sicherheitsrelevanten Maßnahmen, der Umfang der Abeiten in insgesamt sechs aufeinander folgende Teil-Bauabschnitte aufgeteilt. Hier wird nur der LV-relevante Bauabschnitt 5 dargelegt:

BA5

Baustelleneinrichtung und Abbruch Außen ab Ostern 2026 (April-Juni)
Abbruch, Mauerwerk Roh Grundleitungen/Planum West, Süd, Ost fertig (Juni 2026)
Gerüstbau mit Bauaufzug (Juni 2026)
Fenster (Juni 2026)
Außentüren (Zargen/ Türblätter) inkl. Provisorien z.B. Bautür
Estrich Innen (Juni/Juli 2026)
Trockenbau Innen ab (Juni bis Dezember 2026)
Fliesenarbeiten (November/Dezember 2026)
Dach Zimmerer (Juni/Juli 2026)
Fassade WDVS (August-Oktober 2026)
Spengler (August-November 2026)
Abbau Gerüst (Dezember 2026)
Maler (Januar 2027-März2027)
Bodenleger (Februar-März 2027)
Innen (Zargen Dezember 2026/ Türblätter Februar/März 2027)
März/ April Abnahmen
Inbetriebnahme BA5 Ostern 2027
Übergabe zum 1. Schultag nach Osterferien, 05.04.2027

Dabei ist der Bauabschnitt für sich vollständig baulich abzuschließen und vom Bauherren sowie den zuständigen Behörden, Prüfsachverständigen, Gutachtern etc. abzunehmen und dem Nutzer zu übergeben. Der Rückbau der Verschlüsse zu BA3 und Turnhalle muss aus organisatorischen, sowie brand-, und fluchtwegtechnischen Gründen ausschließlich innerhalb der Osterferienzeit 2027 ablaufen.
Damit dies möglich gemacht wird, sind die Bauzeiten mit Blick jeweils auf Ferienzeiten getaktet und deren Einhaltung daher besonders entscheidend. In der Kalkulation des Angebotes sind daher Mannschafts- und Materialressourcen in der Art und Weise anzusetzen, dass die angegebenen Bauzeiten, störende Einflüsse durch Dritte ausgenommen, durch den AN sicher gestellt sind.

Aus vergaberechtlichen Gründen ist eine alle Bauabschnitte übergreifende Ausschreibung auf Grund der zeitlichen Gesamtdauer nur in besonderen Ausnahmefällen möglich. In der Regel - so auch hier - ist nach Bauabschnitten getrennt zu vergeben.

0.4 Erschließung des Gebäudes (in Abhängigkeit der einzelnen Bauabschnitte)

siehe sep. Punkt Hinweistext 7 "Materialeinbringung und Transportwege"

0.5 Hinweise zur öffentlichen Erschließung der Baumaßnahme

Die An- und Abfahrt zur Baustelle ist ausschließlich von der Dorfner Strasse (St2086) kommend über die Route Grottenau - Apothekerberg - Zeno-Pfest-Strasse erlaubt. Diese Route führt durch ein Wohngebiet. Es existieren keine Fußwege. Die Strasse wird begrenzt von privaten Grundstücken, ist teilweise nur einspurig befahrbar und ist aufgrund der engen Kurvenradien nicht geeignet für große Sattelschlepper ohne mitlenkende Hinterachse. Die Materialanlieferung über die Ziegelstätterstraße ist nur mit Einweisung und eingeschränkt möglich, da Schulbusverkehr vorhanden. Die Zufahrtsstraße hat ein Gefälle von ca. 10%.

## 1. Allgemeine Beschreibung der Leistung
1.1 Art und Umfang der ausgeschriebenen Leistungen

Die Leistungsbeschreibung beinhaltet im Wesentlichen folgende (Teil-)Leistungen:
- Montage von Innentüren mit Stahlumfassungszargen
- Montage von T30 Stahlblechtüren mit Eckzarge im Keller Hausmeisterwohnung
- Montage von 5 neuwertigen, bauseits gestellten Innentüren, Wiederverwendung

1.2 Ausgeführte, vorbereitende Maßnahmen

- Höhenfestpunkte in den Geschossen
- Baustelleneinrichtungsfläche für den AN (Innenhof)
- Containeraufstellplatz für Entsorgungscontainer des AN
- Bauwasseranschluss
- Baustromanschluss
- Bauzaun mit Tor und Türe

1.3 Gleichzeitig laufende Bauarbeiten

Mit fortlaufender Fertigstellung der
1. Fliesenarbeiten Schnittstelle Zarge WC und Küchen
2. Maler und Trockenbau

1.4 Folgende Bauarbeiten

- Malerarbeiten
- Bauendreinigung
- Schließanlage

## 2. Baustellenorganisation durch einen Baulogistiker
Das Bauvorhaben wird von einem AN für Baulogistik vorbereitet, eingerichtet und unterhalten !

Schwerpunkt dabei ist das Unterhalten einer Baustelleneinrichtungsfläche mit dezidiert ausgewiesenen Be- und Entladezonen, Lager- und Containerflächen sowie einem Abfallsammel- und Entsorgungsbereich für Behälter des Bieters.

Diese Organisation und Strukturierung "rund um die eigentlichen Bauarbeiten", tragen wesentlich zu einem geordneten und damit effizienten Bauablauf bei. Jedem Bieter bleibt es überlassen daraus für sich einen Kosten- und damit Angebotsvorteil zu erkennen.

Eine genaue Beschreibung der Baulogistikleistungen und des Zusammenwirkens mit den ausführenden Firmen ist dem diesem LV beiliegenden "Baulogistikhandbuch" zu entnehmen, das ebenfalls eine Angebots- und damit Vertragsgrundlage bildet.

## 3. Angaben zur Baustelle
.0 Platzverhältnisse innerhalb des unmittelbaren Baufeldes

Die verwinkelte Gebäudegeometrie und die Hanglage,
sowie die Umbauarbeiten während des Schulbetriebes bedeuten u.a. für den AN:

- sehr beengte Platzverhältnisse Anfahrt/ Logistik über Zeno-Pfest-Straße
- sehr beengte Platzverhältnisse Aufstellfläche Geräte (BE-Flächen Südseite/ Innenhof)
- sehr beengte Arbeitsbereiche in unmittelbarer Gebäudenähe
- eingeschränkte Arbeits- und Anlieferzeiten (Schulbetrieb)
- erhöhte Vorsicht bei Arbeiten außerhalb des Gebäudes
- erhöhte Aufmerksamkeit bei Abwicklung der eigenen Logistik (An- und Abtransort)

Hinweis:
Vorgaben des beiligenden Baulogistikhandbuches bei der Kalkulation berücksichtigen!

3.1 Lager-, Arbeitsplätze und Verkehrswege innerhalb des Baugeländes

Anlieferungstermine und Benutzungszeiträume der Lagerflächen sind mit der Baulogistik abzustimmen (siehe dazu Baulogistikhandbuch in der Anlage) und eigenverantwortlich so zu organisieren, dass keine Behinderungen anderer Auftragnehmer auf dem Baufeld entstehen. Die Auftragnehmer haben bei der Anlieferung die ausgewiesenen Verkehrswege zu benutzen.. Die Zuteilung der Aufstellflächen erfolgt ausschließlich durch die Baulogistik. Es ist zu gewährleisten, dass Feuerwehr- und Rettungsfahrzeuge jederzeit ungehindert ins Baufeld einfahren können. Dies bedeutet insbesondere, dass Zufahrtstore und deren Verlängerungen ins Baufeld jederzeit in voller Breite freizuhalten sind. Im Baufeld und im Bereich der allgemeinen Baustelleneinrichtung sind Stellplätze für die Montage - und Lieferfahrzeuge sowie eventuelle Standorte von Bauaufzügen und Hebezeugen nur begrenzt verfügbar und in jedem Einzelfall mit der Baulogistik abzustimmen.

Auf Baustelleneinrichtungsflächen und dem Baufeld gilt die STVO.

3.2 Anschlussmöglichkeiten an Bauwasser / Baustrom/ Abwasser

Die erforderlichen Baustrom- und Bauwasseranschlüsse sowie die Ableitung der an der Baustelle anfallenden Abwässer sind an zentralen Punkten eingerichtet und werden dem Auftragnehmer kostenfrei zur Verfügung gestellt.

Für die Stromversorgung für die eigene Leistung ab den vom AG zur Verfügung gestellten Verteilungen (mind. eine je Geschoss des Bauabschnittes) hat der AN entsprechend den VDE- Vorschriften zu sorgen. Anforderungen nach der Arbeitsstättenverordnung/ -richtlinie in Bezug auf die Baustellenbeleuchtung seines eigenen Arbeitsbereiches hat der Auftragnehmer selbst zu erfüllen. Bauseitig sind in allen Geschossen nur die Flure und die Treppenhäuser beleuchtet.

Für die Bauwasserversorgung wird auf der BE-Fläche eine Entnahmestelle zur Verfügung gestellt.
Innenhof hat einen Anschluss, BE Fläche Nordseite hat einen Anschluss
Der Umgang mit Strom, Wasser und Abwasser ist auf das Notwendigste zu beschränken.

3.3 Unterkünfte und soziale Anlagen

Der AG stellt zur Aufstellung der AN- Lagercontainer eine Aufstellfläche auf dem Baugrundstück zur Verfügung. Die Sanitäreinrichtungen sind bauseits aufgestellt und stehen allen Mitarbeitern des Auftragnehmers und Nachunternehmern auf der Baustelle zur Verfügung. Lagercontainer sind vollumfänglich im Leistungsumfang des AN enthalten, eine Nebenleistung und nicht eigens ausgeschrieben. Sie sind als stapelbare Container anzuliefern und in Abstimmung mit der Baulogistik in die zentrale Containeranlage funktionsfähig einzufügen. Die Reinigung der eigenen Lagercontainer ist Sache des AN. Die entsprechende Sicherung der Materiallager etc. und die Diebstahlsicherung von Materialien, Maschinen, Geräten und Ausstattungen ist ebenfalls Sache des AN.

Räume innerhalb des Bauwerkes, außerhalb des bearbeiteten Bauabschnittes (Schule ist in Nutzung) dürfen nicht für Aufenthalts- oder Lagerzwecke verwendet werden !

Sämtliche Materialtransporte gehören grundsätzlich zum Leistungsumfang des AN.
Mit der Aufnahme der Montagen auf der Baustelle verpflichtet sich der Auftragnehmer zu pfleglichem Umgang mit den vorhandenen Anlagen, wie Be- und Entwässerungsanlagen, Baustraßen, Lagerflächen, Sanitäreinrichtungen. Schäden und Mängel an den Einrichtungen sind unmittelbar der Baulogistik zu melden.

## 4. Angaben zur Ausführung
4.1 Sicherheits- und Gesundheitsmaßnahmen

Diese Baumaßnahme unterliegt der Baustellen - Verordnung (BauStellV) vom 10. Juni 1998. Somit sind die allgemeinen Grundsätze nach § 4 des Arbeitsschutzgesetzes Bestandteil jeder Leistung. Der Auftraggeber stellt den SiGe- Koordinator für die gesamte Baumaßnahme. Der SiGeKo führt unangekündigt Baustellenkontrollen durch. Es werden darüber hinaus vom SiGeKo Begehungen mit der BG Bau und der Gewerbeaufsicht durchgeführt.

Den SiGeKo-Angaben vor Ort, mündlich oder folgend schriftlich in Begehungsprotokollen, ist unverzüglich Folge zu leisten. Protokolle des SiGeKo werden dazu jeweils vom Bauherren formal ergänzt und als "Weisungen" per eMail nochmals versendet. Die Weisungsbefugnis verbleibt damit beim Auftraggeber.

Während der Ausführung informiert der AN eigenverantwortlich den SiGeKo unverzüglich in Schriftform, wenn erhaltene Änderungen und / oder Gegebenheiten Auswirkung auf den SiGe-Plan haben, damit dieser angepasst werden kann. Dies gilt auch für besondere Gefährdungen gemäß Anhang II der BauStellV, die erst während der Bauausführung hinzukommen. Die Firmen - Bauleitungen haben an den Sicherheitsbegehungen teilzunehmen.

Besonders zu beachten sind die Schutz- und Sicherungsmaßnahmen nach den staatlichen und berufsgenossenschaftlichen Regelwerken zum Arbeitsschutz und die Grundsätze der Prävention DGUV der Deutschen Gesetzlichen Unfallversicherung. Das Tragen unter anderem von Sicherheitsschuhen und entsprechender Arbeitskleidung ist Pflicht. Der Sozialversicherungsausweis ist von allen AN - Versicherten grundsätzlich bei sich zur Legimitation (an der Person) zu führen. Ein Nichtbeachten der aufgeführtenSachpunkte führt zum Baustellenverweis, das heißt sofortiges Verlassen der Baustelle.

Absturzsicherungen dürfen nur in Abstimmung mit der Objektüberwachung entfernt werden. Rechtzeitig zum Abschluss der notwendigen Arbeiten in diesem Bereich ist erneut die Objektüberwachung zu informieren, damit die entsprechende Sicherheitseinrichtung fachgerecht wieder hergestellt wird.

Bei den Bauarbeiten sind die Maßnahmen zum Schutz gegen Baulärm entsprechend des Bundes- Immissionsschutzgesetzes in der jeweiligen neuesten Fassung sowie sonstige Vorschriften des Ortsrechts (z.B. Satzungen, landesrechtliche Bestimmungen) unbedingt einzuhalten.

Folien, Planen, Bau-Provisorien (wie z.B. Abdeckungen von Durchbrüchen oder Öffnungen, Hilfskonstruktionen) etc. sind immer so auszuführen, dass sie geeignet und geeignet fixiert sind um Starkregenereignissen und Windstärken bis zu 8 Bft. Stand zu halten.

Im Baustellenbereich herrscht generell Rauch- und Alkoholverbot. Der AN hat seine Mitarbeiter/ Nachunternehmen darauf besonders hinzuweisen. Ein Nichtbeachten dieses Verbotes führt zum Baustellenverweis, das heißt sofortiges Verlassen der Baustelle für den Rest des Arbeitstages, im Wiederholungsfall 1 und 2 für den Rest der Arbeitswoche, ab der dritten Wiederholung für den Rest des Leistungszeitraums des AN.

Werden Mitarbeiter/ Nachunternehmer bei der Kontaktaufnahme mit Schülerinnen/ Schülern, dem Lehrkörper oder Eltern angetroffen, erfolgt ein endgültiger Baustellenverweis der jeweiligen Mitarbeiter/ Mitarbeiter des Nachunternehmers unverzüglich und abschließend. Anstößige oder die Persönlichkeitsrechte verletztende Gesten oder Äußerungen führen darüber hinaus immer und automatisch zur Anzeige bei der Polizei.

4.2 Bauablauf

Auf der Baustelle darf ohne Sondergenehmigung zu folgenden Zeiten gearbeitet werden: Werktags (MO-SA) 7.00 Uhr bis 20.00 Uhr.

4.3 Mitbenutzung fremder Gerüste

Soweit längen- und flächenorientierte Gerüste zur Verfügung gestellt werden, verpflichtet sich der AN, die überlassenen Gerüste pfleglich zu behandeln. Eigenmächtige Gerüstumbauten oder -rückbauten sind unzulässig. Erforderliche Gerüstumbauten sind bei der Objektüberwachung so rechtzeitig anzumelden (8-10 AT vorher), so dass der Umbau mit dem AN Gerüstbau und möglichen anderen Auftragnehmern, die das Gerüst zeitgleich nutzen wollen, abgestimmt werden kann.

4.4 Ordnung und Sauberkeit

Es ist besondere Aufmerksamkeit auf die Einhaltung der Ordnung und Sauberkeit zu richten. Die Baustelle, sowie die Lager - und Arbeitsplätze sind in einem ordentlichen Zustand zu halten und am Ende jeder Arbeitsschicht aufzuräumen. Abfall, Restmaterial, Verschnitt, Verpackungsmaterial, Brotzeitreste etc. sind vom AN eigenverantwortlich zu entsorgen oder kann fraktioniert und kostenpflichtig dem Baulogistiker übergeben werden. Wird dem nicht arbeitstäglich entsprochen, wird ohne Anspruch auf Nachfrist unverzüglich der Baulogistiker für den AN tätigt und verrechnet seinen Aufwand zu Lasten des AN an den AG (siehe Anlage "Baulogistikhandbuch").

Die vollständige Beseitigung der durch die Fahrzeuge des AN verursachten Verunreinigungen auf den Zufahrtsstraßen zur Baumaßnahme ist ggf. mehrmals täglich eigenverantwortlich vom AN durchzuführen. Dieser Nebenleistung kommt bei diesem Projekt eine besondere Bedeutung zu, da die Zufahrt durch ein Wohngebiet führt, zu den entsprechenden Zeiten außerdem als Schulweg durch Schüler und Schülerinnen der Klassen 1 - 10 genutzt wird und daher die Verkehrssicherheit ununterbrochen gewährleistet sein muss. Wird dem nicht entsprochen, wird ohne Anspruch auf Nachfrist unverzüglich der Baulogistiker für den AN tätigt und verrechnet seinen Aufwand zu Lasten des AN an den AG (siehe Anlage "Baulogistikhandbuch").

Eigenverursachte Beschädigungen an Randsteinen, Gehwegen, Grünanlagen etc. sind vom AN kostenlos zu beheben.

Die Abnahme der Bauleistung erfolgt grundsätzlich nur im "besenreinen" Zustand, d.h. vollständig von Restmaterialien und/ oder vermeidbaren Verschmutzungen befreit.

4.5 Genehmigungen

Genehmigung bei der Gemeinde/ den Straßenbehörden für die Durchführung der eigenen Arbeiten, sofern erforderlich, ist Sache des AN.

## 5. Ausführungsunterlagen
5.1 Vom Auftraggeber zur Verfügung gestellte Ausführungsunterlagen

Baustelleneinrichtungsplan:
- 1530-W-BE-05 Baustelleneinrichtung Bauphase 5 Ausschreibung
Werkpläne - Grundrisse:
- 1530-W-5-04 Westrakt E02
- 1530-W-5-04 Westrakt E03
- 1530-W-5-04 Westrakt E04
Werkpläne - Schnitte:
- 1530-W-15-1 Schnitt E-E I
- 1530-W-15-2 Schnitt E-E II
- 1530-W-17 Schnitt G-G

Detailpläne:
- 343-1.01 Anschluss Zarge Neu
- 343-2.01 Anschluss Zarge Bestand
- 343-2.02 Anschluss Zarge Bestand_Neu
- 343-2.04 Anschluss Dehnfugenzarge Bestand-Neu Beton
- WT E 1-2 F30 Tu¨ranschluss Zustand 1

5.2 Vom Auftragnehmer zu erstellende bzw. zu beschaffende Ausführungsunterlagen

Siehe Leistungsverzeichnis.

5.3 Sonstiges Ausführungsunterlagen

Alle freigegebenen Ausführungspläne des AG werden dem AN nur digital als PDF übergeben.
Pläne vom AN sind  in Papierform auszudrucken und als Ausführungsunterlagen auf der Baustelle zu verwenden und ständig in aktueller Fassung vorzuhalten.
Auf besonderen Wunsch des AN kann ein Stück Plansatz in Papierform vom AG zur Verfügung gestellt werden.

## 6. Weitere besondere Vertragsbedingungen
6.1 Bauleistungsversicherung

Der AG hat für dieses Bauvorhaben eigens eine Bauleistungsversicherung entsprechend den "Allgemeinen Bedingungen für die Bauwesenversicherung von Gebäudeneu- und umbauten durch Auftraggeber" abgeschlossen.

Im Rahmen dieser Versicherung besteht für alle am Bau beteiligten Auftragnehmer Versicherungsschutz für Schäden durch unvorhergesehene Ereignisse, die zu einer Zerstörung oder Beschädigung der Bauleistungen während der Bauzeit führen. Auf Wunsch kann der Versicherungsvertrag eingesehen werden.

6.2 Bautagesberichte

Der AN hat Bautagesberichte arbeitstäglich (also nicht z.B. als Wochenzusammenfassungen !) zu führen und davon dem AG und seiner Objektüberwachung zu Ende jeder Arbeitswoche einen SCAN per eMail zu übergeben. Sie müssen alle Angaben enthalten, die für die Ausführung und Abrechnung von Bedeutung sein können, insbesondere über Wetter, Temperaturen, Zahl und Art der auf der Baustelle beschäftigten Arbeitskräfte, Zahl und Art der eingesetzten Großgeräte, Zu- und Abgang von Hauptbaustoffen und Großgeräten, Art, Umfang und Ort der geleisteten Arbeiten mit den wesentlichen Angaben über den Baufortschritt (Beginn und Ende von Leistungen größeren Umfangs, Betonierungszeiten udgl.), Abnahmen nach § 12 Nr. 2, Behinderung und Unterbrechung der Ausführung, Arbeitseinstellung mit Angabe der Gründe, Unfälle und sonstige wichtige Vorkommnisse. Das gilt auch für Nachunternehmer des beauftragten AN.

6.3 Kommunikaton auf der Baustelle

Je Arbeitsgruppe/Kolonne ist ein gut deutschsprachiger, auch in technischer Hinsicht intern weisungsbefugter Vorarbeiter ganztägig beizustellen; dies gilt inbesondere auch, wenn vom AN Leistungen an zugelassene Subunternehmer, Werkvertragskolonnen, Montagepartner vergeben werden.

Sollte dies nicht erfolgen, werden alle für den AN Tätigen solange der Baustelle verwiesen, bis die hier formulierte Vertragspflicht (wieder) eingehalten ist. Eigener Verzug des AN und/ oder Behinderungen Dritter die dadurch entstehen, gehen ausschließlich zu Lasten des AN.

## 7. Materialeinbringung und Transportwege
7. Zugänge zur Baustelle

Für die Baustelle 5 bestehen zwei Haupt-Zugangsmöglichkeiten.
Der Primärzugang von de BE Fläche am Schinderbach über die Ostfassade E02 (Innenhof)
um in den Innenraum  zu gelangen. Eine weitere Zugangsmöglichkeit befindet sich von Süden in der Westfassade des Gebäudes (BA5 Westtrakt). Die dritte, untergeordnete Zugangsmöglichkeit, ein Nebeneingang für den BA5 befindet sich von Süden in der Südfassade Turnhalle auf Niveau E02.

Hinweis: Wie im Baulogistikhandbuch beschrieben, sind Verschlüsse einzelner Zugänge zu Schulbetriebszeiten zu beachten.
Sämtliche Zugänge befinden sich innerhalb der Baustelleneinrichtungsfläche, innerhalb des Bauzaunes.

Schulbetrieb mit Pausen
07:30 Uhr - 08:00 Uhr
09:25 Uhr - 09:55 Uhr
11:15 Uhr - 11:45 Uhr
13:05 Uhr - 14:00 Uhr

jeweils zzgl. ca. 5 Minuten Vor- und Nachlauf.

Die Sperrungen werden bauseitig durch die Baulogistik vorgenommen. Lieferungen aller Art sind in diesen Zeiten zu vermeiden. Wenn diese logistisch nicht anders getaktet werden können, dann erfolgt die Anlieferung ausschließlich nach vorheriger Abstimmung und Anmeldung bei der Baulogistik.
Standzeiten können hierzu nicht geltend gemacht werden.

Ansprechpartner ist Herr Stefan Trost, Gmd. Isen

7.1 Horizontale Transportwege

Primär über BE Fläche Schinderbach ( Materialcontainer, WC-Anlage)
Zugang Innenhof
Weglängen ab Zugangstüre Osten Ebene 02 für die Ebene 02 bis ca. 170m
Weglängen ab Zugangstüre Westen Rampe Bräuanger für Ebene 02 bis ca. 250m

Sekundär über BE Fläche Bräuanger (nach 14 Uhr, Rampenabfahrt 10%)
2. Zugang Südseite
Weglängen ab Zugangstüre Süden Ebene 02 für die Ebene 02 bis ca. 30m

Weglängen ab Treppenaustritt Ebene 02  für Ebene 02: ca. 50m
Weglängen ab Treppenaustritt Ebene 03  für Ebene 03: ca. 50m (bis Ende BA5)
Weglängen ab Treppenaustritt Ebene 04  für Ebene 04: ca. 50m (bis Ende BA5)

Verbindungswege zu anderen Bauabschnitten
Kein Materialtransport oder allg. Baustellenandienung erlaubt!
Durchgang zu den angrenzenden Bauabschnitten/Baukörpern (E01 bis E04) erfolgt im Bereich bauzeitlicher Trennwand in den Brandwandachsen
Zu den benachbarten Bauabschnitten (im Schulbetrieb) sind diese generell mit F30 Wand und Baustellentür verschlossen.
Lichte Durchgangsbreite ca. 100 - 110 cm (Ebene 02 - bis Ebene 04)
Primär ist die  Zugangstür für Arbeiten für den Notfall der TGA Gewerke etc. gedacht

7.2 Vertikale Transportwege

Primär
1. Treppe intern E02-E04 BA5
Die Einbringung kann durch die Eingangstüren im E02 BA5 geschehen.
Mittels der vorhandenen Treppenanlagen (Breite ca. 1,2m) kann Material vertikal in alle Geschosse transportiert werden. Die Treppenlänge mit Umlauf/ Podest beträgt ca. 15m.
Im Zuge der Abbrucharbeiten wird als Ersatz eine Gerüsttreppe/ Bautreppe, sowie ein Schrägaufzug
bauseits zur Verfügung gestellt.
Dazu wird auf der Westseite im bereich Flur ein Gerüsttreppenturm aufgestellt

Sekundär
1. Absetzpodeste Arbeitsgerüst Außen
Alternativ ist die Nutzung der Absetzpodeste des Fassadengerüstes (entlang der Westfassade) BA5 für Ebene 03 und Ebene 04 (jeweils ca. 2,5 x 2,5 m, knapp unterhalb Fensterbrüstung) möglich.
Das Material kann hier durch Einbringöffnungen in Form von öffenbaren Fensterflügeln (Lichtmaß ca. 150 x 180 cm) eingebracht werden.

7.3 BE-Flächen
Es gibt Zeit/Nutzungsabhängig zwei bis drei BE-Flächen.
Die BE-Fläche im Norden ist immer zugänglich und verfügbar, während die BE-Fläche im Innenhof mit zeitlichen Einschränkungen und i.d.R. nur für Kleintransporter zugänglich ist.
 Nur in Ausnahmen und nach Abstimmung mit der Baulogistik ist diese auch für LKW und Hänger erreichbar (Achtung: beengte Verhältnisse). Für größere Materiallieferungen ist aufgrund der beengten Verhältnisse der BE-Fläche im Innenhof eine sofortige Einbringung der Materialien erforderlich, da es hier keine (Zwischen-)Lagermöglichkeit gibt.

Planverweis "Bauphase 5", Ebene 02 bis Ebene 04 (Anlage zum LV)
Verweis auf Baulogistikhandbuch (fortgeschrieben durch Auftraggeber markt Isen/ Nutzer)

## Schultermine
Prüfungstermine:
- 08.06.2026 - 26.06.2026 in Fach- und Klassenräumen (aufgrund räumlicher Entfernung kaum Einschränkungen zu befürchten).
- 29.06.2026 - 03.07.2026 schriftliche Prüfungen in der Turnhalle

Feste Uhrzeit für Busbeförderung (Weg vom Parkplatz entlang Turnhalle Richtung Innenhof bzw. retour) und Elterntaxis:
- 7:30-8:00 Uhr Haupt-Bringzeit für die Buskinder
- 11:20 / 12:20 Uhr kleinere Bustouren bei früherem Unterrichtsende
- 13:05-13:20 Uhr Haupt-Abholzeit für die Buskinder
Sommerferien:
- 03.08.2026 - 14.09.2026 in dieser Zeit sind alle wesentlichen Lärmintensiven Arbeiten durchzuführen.

## 15 S1 Schreiner Innentüren

### Titel 00 Übergeordnetes

#### Bereich 00.01 Besondere Leistungen

*Hinweis: Beschreibung vorbereitende Planungsleistungen des AN*
Beschreibung vorbereitende Planungsleistungen des AN, hier: Werkstatt- und Montageplanung Innentüren

1. Planungsunterlagen des AG
Der Auftraggeber stellt als Grundlage für die vom Auftragnehmer zu erstellenden Ausführungsunterlagen entsprechende Dateien im Format PDF zur Verfügung.

2. Planungsunterlagen des AN
Der Auftragnehmer hat rechtzeitig vor Ausführung, entsprechend der festgelegtenTerminschiene (siehe Formblatt 214.H, Vergabehandbuch Bayern, Anlage LV) nach Auftragserteilung folgende Unterlagen zu erstellen und 2-fach in Papierform in maßstäblichem Ausdruck zur Genehmigung vorzulegen:
- Werk - und Detailplanungen der Innentüren mit allen Detailanschlüssen/ -punkten, ggf. bis 1:1
- Fabrikatsangaben mit Zulassungsnachweisen

Wichtiger Hinweis:
Eine verspätete Vorlage von prüf- und freigabefähigen Unterlagen hat keine Auswirkung auf die anderen Vertragstermine, insbesondere Materialbestellungen und Montagen vor Ort. Der AN hat bei mangelhafter Ausführung dieser Position immer dann alternativ nach der AG-seitigen Planung zu verfahren, wenn anderenfalls weitere Termine gefährdet werden. In diesem Falle macht der AN sich die AG-seitige Planung in der Form zu eigen, dass es sie auch in seine Haftungssphäre übernimmt. Die Chance eine Werk- und Montageplanung im Vier-Augen-Prinzip durch den AG freigegeben zu bekommen wird damit niemals zum Terminriskio, das sich gegen den AG richten kann !

Eine mangelhafte Werk- und Montageplanung liegt automatisch immer dann vor, wenn Sie nicht vollständig und termingerecht, spätestens jeodch nach erfolglosem Verstreichen einer einmaligen Nachfrist von zusätzlichen 6 WT, voliegt. Eine Vorlage in Teilplanungsabschnitten ist immer nur so möglich, dass mit Vorlage des letzten erforderlichen Planes die Frist eingehalten wird.

3. Prüfung der Planungsleistungen des AN
Die Prüfung dieser Unterlagen durch die vom AG bevollmächtigten Architekten und Fachingenieure erfolgt innerhalb 12 WT nach dem Zugang der vollständigen Unterlagen beim Auftraggeber.

Die Verantwortung und Haftung, die dem Auftragnehmer nach dem Vertrag obliegt, wird nicht dadurch eingeschränkt, dass der Auftraggeber solche Unterlagen freigibt.

Der Auftragnehmer kann mit der Fertigung der Bauteile erst nach schriftlicher Freigabe der M + W- Planung durch einen Vertreter des Bauherrn (Architekt oder Fachingenieur) beginnen.

Maßgebend sind hierbei Freigabestempel und die aufgeführten Prüfanmerkungen und -anweisungen, die entsprechend umzusetzen sind.

**00.01.1 Elementplanung Innentüren digital**
Elementplanung für Innentüren als Übersichten, Stück- und Ausstattungsliste, einschl. aller Anschlüsse an das Bauwerk im Detail bis 1:1, Übergabe in digitaler Form, Ausführung gemäß Zeichnung.
Menge: 1,000 St

**00.01.2 Planungsleistung Produktnachweise**
*** Pauschalposition
Planungsleistung für die Vorlage von Produktnachweisen inkl. frühzeitiger Erstellung / Übergabe bzw. Fortschreibung, bestehend mindestens aus:

- Gültigen Prüfzeugnissen, bauaufsichtliche Zulassungen
- Gütenachweisen und Produktdatenblättern

aller zum Einsatz kommenden Produkte und Verfahren.
Menge: 1,000 psch

**00.01.3 Bemusterung Beschläge, HPL Schichtstoffe**
*** Pauschalposition
Bemusterung der Beschläge wie Türgriffe, Rosetten, OTS bei Abweichung von Systemangaben LV
Bemusterung der HPL Beschichtungsstoffe bei Abweichung von Hersteller und Farbkarte RESOPAL DOORS
Menge: 1,000 psch

**00.01.4 Planungsleistung Produktnachweise**
*** Pauschalposition
Planungsleistung für die Vorlage von Produktnachweisen inkl. frühzeitiger Erstellung / Übergabe bzw. Fortschreibung, bestehend mindestens aus:

- Gültigen Prüfzeugnissen, bauaufsichtliche Zulassungen
- Gütenachweisen und Produktdatenblättern

aller zum Einsatz kommenden Produkte und Verfahren.
Menge: 1,000 psch

*Hinweis: Beschreibung Abnahme und Dokumentation*
Dokumentation einschließlich (sofern zutreffend):
- Entsorgungsnachweise
- Abnahme- Bescheinigungen mit öffentlich- rechtlicher Wirkung, z.B. von TÜV und falls erforderlich, vom Verband der Sachversicherer
- Bestandspläne - Ausführungspläne (Grundrisse, Schnitte, Details)
- Berechnungen
- Pflegeanleitungen
- Prüfbücher mit dem Ergebnis der vor der Inbetriebnahme durchgeführten Prüfungen
- Protokolle der Begehungen der Montage-Zwischenstände
- Fotodokumentation der Baustelle
- Bauvertrag inkl. beauftragter Nachträge

Qualitätsnachweis über sämtliche eingebaute Stoffe und Teile mit den Angaben zu folgenden Daten (sofern zutreffend):
- Nachweis über die Eignung des Bauprodukts
- Nachweise über Eignungs-, Güte- und Kontroll- und sonstige Prüfungen
- Nachweise über Eigen- und Fremdüberwachungen
- Bauart- und Zulassungsbescheinigungen gemäß geltendem Recht
- Übereinstimmungserklärung und Errichterbescheinigungen
- Fachunternehmererklärungen
- Folgende Angaben sind darüber hinaus aufzuführen:
Stoff- / Produktname und Bezeichnung Hersteller (Name, Anschrift, Telefon, Telefax )
Herkunft
Herstelldatum
Bestandteile physikalische und chemische Eigenschaften Brandverhalten

Umfang und Format:

Die Zeichnungen und sonstigen Unterlagen sind in Papierform 1-fach, schwarz/weiß, in Ordnern zu übergeben. Grundrisse, Schnitte und Ansichten sind in Maßstab 1:100, Detailpläne im Maßstab 1:20, 1:5 oder 1:1 zu erstellen.
Die finalen Aufmaßpläne sind in Papierform, 1:100, 2- fach, schwarz / weiß zu übergeben.

Neben der Papierform sind alle genannten, durch den AN erstellten Unterlagen als Dateien in einem digitalen Austauschformat dem AG zur Verfügung zu stellen:
- Pläne im pdf.- und dwg.-Format
- sonstige Unterlagen im pdf.-Format.

Die Dokumentation ist parallel zur Ausführung der Bauleistung zu erstellen und fortzuschreiben und spätestens mit der Schlussrechnung vorzulegen.

**00.01.5 Dokumentation**
*** Pauschalposition
Gemäß Beschreibung Dokumentation Erstellen, Abstimmen, Überarbeiten und Übergeben der gesamten Unterlagen zur Bestandsdokumentation des AN.

Die Unterlagen sind gemäß Ausführungsbeschreibung zu übergeben.
Menge: 1,000 psch

#### Bereich 00.02 Abdeckarbeiten

**00.02.1 Abdecken Bodenbeläge mit Malerflies**
Abdeckarbeiten Bodenbelag bei fertigen Fliesenböden

Verkleben der Malervliesbahnen untereinander.
Verkleben der Vliesbahnen und Klebebandmaterial ist in EP einzurechnen
Menge: 25,000 m²

**00.02.2 Abdeckarbeiten Innen**
Abdeckarbeiten

Fenster, Türen, Boden und Rahmenflächen sind durch geeignete Maßnahmen, wie Abdecken mit geeigneter Folie und
Klebeband gegen Beschädigungen und Verunreinigungen zu schützen. Alle auftretenden Beschädigungen und Verunreinigungen an nicht geschützten Teilen werden auf Kosten des Anbieters beseitigt.

Material: PE-Folie mind 1mm
Menge: 30,000 m²

### Titel 01 Bauleistungen

#### Bereich 01.01 Abbruch, Entsorgung

**01.01.1 Demontage bestehendes Türelement**
Rückbau von bestehendem Türelement, komplett mit in Massivwand eingebauter Umfassungszarge aus Stahl und Holztürblatt
inkl. aller notwendigen Nebenarbeiten
Mauerwerk, beidseitig verputzt
Zarge ist mit Flex auszubauen, bzw. herauszutrennen, da von eingemauertenSchlaudern ausgegangen wird
inkl. der fachgerechten Entsorgung Türelement/ Zarge/ Beschläge
inkl. Entsorgungsnachweis

Abmessungen ca. 1135 x2135mm
Maulweite Massivwand ca. 260mm
Ausbauort: E02 BA5

geschätzter Aufwand 5h pro Türelement
Mehraufwand gegenüber 5h Schätzaufwand  wird über Pos.02.01 Titel 3 Stundenlohnarbeiten erfasst und vergütet

Abrechnung je Element als Kompettleistung
Menge: 5,000 St

**01.01.2 Transport/Entsorgung AVV170904 Baumischabfall**
Sonstige Bau- und Abbruchabfälle,
nicht gefährlich, Abfallschlüssel nach AVV (Abfallverzeichnis-Verordnung) 170904 gemischte Bau- und Abbruchabfälle,
nicht schadstoffbelastet,
auf Baustelle lagernd, laden, mit LKW des AN transportieren, entsorgen, max. Gesamtgewicht ohne Beschränkung, zum Lager/zur Anlage nach Wahl des AN, Vergütung der Entsorgung übernimmt AN.
Menge: 1,000 t

#### Bereich 01.02 Türelemente ohne BS

*Hinweis: INNENTÜREN Schalldämmaß Rw,P 32dB*
Innentüren

Generell:
Die im Folgenden angegebenen Bautiefen sind vor Ort zu überprüfen und entsprechend angepasst auszuführen. dabei sind Bautiefen von +/- 10 mm im EP mit erfasst und führen nicht zu Nachforderungen. Der Werkplanung bzw. der Vorfertigung der Innentüren ist stets ein Aufmaß vor Ort vorran zustellen.
Alle Anschlussfugen an das Bauwerk/ die Rohbauöffnung sind satt mit Mineralwolle bzw. Mörtel auszustopfen.
Alle Kanten sind in einem Mindesradius von 2mm zu fasen.

Da es sich bei den Innentürarbeiten um eine Erweiterung des bestehenden Schulbaus handelt, ist es unabdingbar, dass die genannten Produkte wie beschrieben angeboten werden. Dies betrifft vorallem die Türgriffe, sowie die Bohrung der Türblätter zur späteren Aufnahme von digitalen Schließzylindern, verbindliche Produktvorgabe: Simons Voss SmartHandle AX.

1) Türblatt
- Türblatt mit Vollspanmittellage bzw. Holzröhrenspan
- Dicke: mind. 50mm
- Beanspruchungsklasse 3 bzw. 4
- Kantenausführung mit Schutzkante aus PU vierseitig, Dicke mind. 3m
- Türblatt einfach gefälzt
- Oberfläche Schichtstoff HPL,Standart Farbton weiss, Farbe nach Farbkonzept und Bemusterung, Dicke mind. 0,8mm,
- Kanten zur Oberfläche mit Mindestradius 2mm
- für PZ-Schloss und Drückergarnitur herrichten, Bohrbild gemäß Simons Voss Smart Handle AX

Fabrikat Türblatt, Richtprodukt: Neuform o.glw.
Bieterangabe

'.........'

2) Türzarge zweiteilig-Stahlzarge
- zweiteilige, einfach gefälzte Stahlblech-Zarge, Dicke mind. 1,5mm
- dreiseitige Dichtung
- auf Trockenbau Hinterfüllung mit Mineralwolle
- Zarge werkseitig verzinkt und mit Grundierung, Nasslackbeschichtung erfolgt bauseitig vom Gewerk Maler
- Ausführung ohne Bodeneinstand
- Kanten zur Oberfläche mit Mindestradius 2mm
- Hinweis: Gegenseite der Zarge wird nicht montiert

Fabrikat Zarge, Bieterangabe

'.........'

3) Türzarge, zweiteilige-Stahlzarge
- zweiteilige Stahlblech-Zarge, Dicke mind. 1,5mm
- dreiseitige Dichtung
- auf Beton/ Mauerwerk Hinterfüllung mit Mörtel MG III
- Zarge werkseitig verzinkt und mit Grundierung, Nasslackbeschichtung erfolgt bauseitig vom Gewerk Maler
- Ausführung ohne Bodeneinstand
- Kanten zur Oberfläche mit Mindestradius 2mm

Fabrikat Zarge, Bieterangabe

'.........'

4) Objektbänder
- je Tür 3 Stück Objektbänder
- Oberfläche Edelstahl matt
- für gefälzte Schallschutztüren
- mit Aufnahmenut für durchgehende Flügeldichtung
- für Stahlzarge
- 3D verstellbares Aufnahmeelement, innenliegender, verdrehsicherer Schraubstift
- Verdeckt liegende, wartungsfreie Axial-Radial-Gleitlager
- Belastungswert 100kg, Materialstärke 3,5mm
- Rollenlänge 95mm, Rollendurchmesser 20mm
- DIN links/ rechts verwendbar
Die Anordung und Ausführung der Bänder ist unter Berücksichtigung der Lastannahmen nach den Bemessungstabellen des Systemherstellers vorzunehmen

Fabrikat Bänder: Simonswerk VN 3737/160 Compact
Bieterangabe

'.........'

5) Bodendichtung
- mechanisch absenkbare Bodendichtung

Fabrikat Bodendichtung, Bieterangabe

'.........'

6) Obertürschließer
- ohne Feststeller, mit Öffungsbegrenzer
geplant mit Fabrikat Obentürschließer Dorma
Bieterangabe

'.........'

7) Obertürschließer, barrierefrei
- ohne Feststeller, mit Öffungsbegrenzer
- mit Freilauffunktion gemäß DIN 18040 und EN 14637
- Einstellung Öffnungsmoment ≤ Größe 3 nach DIN EN 1154:2003-04

Fabrikat Obentürschließer

'.........'

8) Schließanlage
Allle Türblätter vorgerichtet für die spätere Schließanlage, zwei Bohrungen für die Aufnahme des digitalen Türbeschlages, Bohrabstand gem. Herstellervorgabe/ Bohrbild der Schließanlage

**01.02.1 Innentürelement Drehflügeltür einflg. B 1010 mm H 2010 mm Umfassungszarge, Maulweite/WD 115 mm Holzwerkstoff**
Innentürelement aus Türblatt und Zarge, als Drehflügeltür, einflügelig, mit Anschlagfalz,
Breite Nennmaß Wandöffnung '1010' mm,

Höhe Nennmaß Wandöffnung '2010' mm,

bauphysikalische Anforderungen: Mechanische Festigkeit Klasse 4 DIN EN 1192, Klimaklasse I, Prüfklima a, DIN EN 1121 (normale Beanspruchung), Befestigung an Mauerwerk D=150mm, Ausführung mit Umfassungszarge, 2-teilig, Zarge aus Stahlblech, Oberfläche verzinkt und beschichtet, Sollschichtdicke DIN EN ISO 12944-5 40 mym, Dicke Werkstoff Zarge 1,5 mm, Breite Zargenspiegel 30/45 mm,
Maulweite/Wanddicke '115' mm, Dichtungsprofil DIN EN
12365-1 als Hohlkammerprofil aus EPDM, mit 3D-Aufnahmeelement, ohne Bodeneinstand, Hinterfüllung der Zarge mit Mineralwolle, Türblatt aus Holzwerkstoff, einfach gefälzt, mit Einlage aus Vollspanplatte, Oberfläche des Türblattes aus Kunststoff, Decklage aus HPL 0,7/0,8 mm, Oberfläche der Schmalfläche aus Kunststoff, Randbereich als PU-Kante, Kante profiliert, mit Bändern, 3 Bänder je Flügel, vorgerichtet für Drückergarnitur, vorgerichtet für PZ-Schloss, vorgerichtet für digitalen Türbeschlag, Bohrung gemäß Hersteller-Schablone, hier Simons Voss digitaler Türbeschlag.

Türblattdicke: mind. 50mm

Tür-Nr.:
T.4.2.11, T.4.2.14

geplantes Produkt: Neuform HT50-0-T0-II/E
Hersteller und Typ angebotenes, gleichwertiges Fabrikat:

'.........'
vom Bieter einzutragen.
Menge: 2,000 St

**01.02.2 Innentürelement Drehflügeltür einflg. B 1135 mm H 2010 mm Umfassungszarge, Maulweite/WD 115 mm Holzwerkstoff**
Innentürelement aus Türblatt und Zarge, als Drehflügeltür, einflügelig, mit Anschlagfalz,
Breite Nennmaß Wandöffnung '1135' mm,

Höhe Nennmaß Wandöffnung '2010' mm,

bauphysikalische Anforderungen: Mechanische Festigkeit Klasse 4 DIN EN 1192, Klimaklasse I, Prüfklima a, DIN EN 1121 (normale Beanspruchung), Befestigung an Mauerwerk D=150mm, Ausführung mit Umfassungszarge, 2-teilig, Zarge aus Stahlblech, Oberfläche verzinkt und beschichtet, Sollschichtdicke DIN EN ISO 12944-5 40 mym, Dicke Werkstoff Zarge 1,5 mm, Breite Zargenspiegel 30/45 mm,
Maulweite/Wanddicke '115' mm, Dichtungsprofil DIN EN
12365-1 als Hohlkammerprofil aus EPDM, mit 3D-Aufnahmeelement, ohne Bodeneinstand, Hinterfüllung der Zarge mit Mineralwolle, Türblatt aus Holzwerkstoff, einfach gefälzt, mit Einlage aus Vollspanplatte, Oberfläche des Türblattes aus Kunststoff, Decklage aus HPL 0,7/0,8 mm, Oberfläche der Schmalfläche aus Kunststoff, Randbereich als PU-Kante, Kante profiliert, mit Bändern, 3 Bänder je Flügel, vorgerichtet für Drückergarnitur, vorgerichtet für PZ-Schloss, vorgerichtet für digitalen Türbeschlag, Bohrung gemäß Hersteller-Schablone, hier Simons Voss digitaler Türbeschlag.

Türblattdicke: mind. 50mm

Tür-Nr.:
T.4.2.12, T.4.2.13

geplantes Produkt: Neuform HT50-0-T0-II/E
Hersteller und Typ angebotenes, gleichwertiges Fabrikat:

'.........'
vom Bieter einzutragen.
Menge: 2,000 St

**01.02.3 Innentürelement Drehflügeltür einflg. B 1010-1135 mm H 2010-2135 mm Holzwerkstoff, Bestandstüre mit neuem Türblatt**
Innentürelement mit bestehender 2 teiliger Stahlumfassungszarge, Einbau von neuem Türblatt in vorhandener Zarge, als Drehflügeltür, einflügelig, mit Anschlagfalz,
Breite Nennmaß Wandöffnung ‘1010-1135‘ mm,

Höhe Nennmaß Wandöffnung ‘2010-2135‘ mm, Türblatt aus
Holzwerkstoff, einfach gefälzt, mit Einlage aus Vollspanplatte, Oberfläche des Türblattes aus Kunststoff, Decklage aus HPL 0,7/0,8 mm, Oberfläche der Schmalfläche aus Kunststoff, Randbereich als PU-Kante, Kante profiliert, mit Bändern, 3 Bänder je Flügel, vorgerichtet für Drückergarnitur, vorgerichtet für PZ-Schloss, vorgerichtet für digitalen Türbeschlag, Bohrung gemäß Hersteller-Schablone, hier Simons Voss digitaler Türbeschlag

Einbauort:
Mauerwerkswände D=115-300mm in E02-E04 Bauabschnitt 5 Westrakt

Türblattdicke: mind. 50mm

Tür-Nr. aus dem Bestand
T.4.2.09, T.4.2.07, T.4.3.02, T.4.3.03, T.4.3.04, T.4.3.05, T.4.3.08, T.4.3.09, T.4.4.02, T.4.4.03, T.4.4.04, T.4.4.05, T.4.4.07, T.4.4.08 und T.4.4.10

Hersteller und Typ ‘
Neuform HT50-0-T0-II/S
‘
vom Bieter einzutragen.
Menge: 15,000 St

*Hinweis: INNENTÜREN WC Zugangstüren TÜR NR FEHLEN GR*
Innentüren WC Zugangstüren

1) Türblatt
- Türblatt mit Vollspanmittellage bzw. Holzröhrenspan
- Dicke: mind. 50mm
- Beanspruchungsklasse 3 bzw. 4
- Kantenausführung mit Schutzkante aus PU vierseitig, Dicke mind. 3m
- Türblatt stumpf bzw. einfach gefälzt
- Oberfläche Schichtstoff HPL,Standart Farbton weiss, Farbe nach Farbkonzept und Bemusterung, Dicke mind. 0,8mm,
- Kanten zur Oberfläche mit Mindestradius 2mm
- für PZ-Schloss und Drückergarnitur herrichten, Bohrbild gemäß Simons Voss Smart Handle AX

Fabrikat Türblatt, Richtprodukt: Neuform o.glw.
Bieterangabe

'.........'

2) Türzarge,stumpf, zweiteilig-Stahlzarge
- zweiteilige, stumpfe Stahlblech-Zarge, Dicke mind. 1,5mm
- dreiseitige Dichtung
- auf Trockenbau Hinterfüllung mit Mineralwolle
- Zarge werkseitig verzinkt und mit Grundierung, Nasslackbeschichtung erfolgt bauseitig vom Gewerk Maler
- Ausführung ohne Bodeneinstand
- Kanten zur Oberfläche mit Mindestradius 2mm
- Hinweis: Gegenseite der Zarge wird nicht montiert

Fabrikat Zarge, Bieterangabe

'.........'

3) Türzarge, zweiteilige-Stahlzarge
- zweiteilige Stahlblech-Zarge, Dicke mind. 1,5mm
- dreiseitige Dichtung
- auf Trockenbau bei Montage ausschäumen
- Zarge werkseitig verzinkt und mit Grundierung, Nasslackbeschichtung erfolgt bauseitig vom Gewerk Maler
- Ausführung ohne Bodeneinstand
- Kanten zur Oberfläche mit Mindestradius 2mm

Fabrikat Zarge, Bieterangabe

'.........'

4) Objektbänder
- je Tür 3 Stück Objektbänder
- Oberfläche Edelstahl matt
- für gefälzte Schallschutztüren
- mit Aufnahmenut für durchgehende Flügeldichtung
- für Stahlzarge
- 3D verstellbares Aufnahmeelement, innenliegender, verdrehsicherer Schraubstift
- Verdeckt liegende, wartungsfreie Axial-Radial-Gleitlager
- Belastungswert 100kg, Materialstärke 3,5mm
- Rollenlänge 95mm, Rollendurchmesser 20mm
- DIN links/ rechts verwendbar
Die Anordung und Ausführung der Bänder ist unter Berücksichtigung der Lastannahmen nach den Bemessungstabellen des Systemherstellers vorzunehmen

Fabrikat Bänder: Simonswerk VN 3737/160 Compact
Bieterangabe

'.........'

5) Bodendichtung
- mechanisch absenkbare Bodendichtung

Fabrikat Bodendichtung, Bieterangabe

'.........'

6) Obertürschließer
- ohne Feststeller, mit Öffungsbegrenzer

geplant mit Fabrikat Obentürschließer Dorma
Bieterangabe

'.........'

7) Obertürschließer, barrierefrei
- ohne Feststeller, mit Öffungsbegrenzer
- mit Freilauffunktion gemäß DIN 18040 und EN 14637
- Einstellung Öffnungsmoment ≤ Größe 3 nach DIN EN 1154:2003-04

Fabrikat Obentürschließer

'.........'

8) Schließanlage
Allle Türblätter vorgerichtet für die spätere Schließanlage, zwei Bohrungen für die Aufnahme des digitalen Türbeschlages, Bohrabstand gem. Herstellervorgabe/ Bohrbild der Schließanlage

**01.02.4 Innentürelement Feuchtraumtür Drehflügeltür einflg. B 1135 mm H 2010 mm mech.Festigkeitskl.4 Klimakl.I Prüfklima a Umfassungszarge Stahlblech D 1,5mm Maulweite/WD 240 mm Holzwerkstoff**
Innentürelement aus Türblatt und Zarge, Feuchtraumtür, als Drehflügeltür, einflügelig, mit Anschlagfalz,
Breite Nennmaß Wandöffnung 1135 mm,

Höhe Nennmaß Wandöffnung 2010 mm,

bauphysikalische Anforderungen: Mechanische Festigkeit Klasse 3 DIN EN 1192, Klimaklasse I, Prüfklima a, DIN EN 1121 (normale Beanspruchung), Befestigung an Mauerwerk D=240mm, Ausführung mit Umfassungszarge, 2-teilig, Zarge aus Stahlblech, Oberfläche verzinkt und beschichtet, Sollschichtdicke DIN EN ISO 12944-5 40 mym, Dicke Werkstoff Zarge 1,5 mm, Breite Zargenspiegel 30/45 mm,
Maulweite/Wanddicke 240 mm, Dichtungsprofil DIN EN
12365-1 als Hohlkammerprofil aus EPDM, mit 3D-Aufnahmeelement, ohne Bodeneinstand, Hinterfüllung der Zarge mit Mineralwolle, Türblatt aus Holzwerkstoff, einfach gefälzt, mit Einlage aus Vollspanplatte, Oberfläche des Türblattes aus Kunststoff, Decklage aus HPL 0,7/0,8 mm, Oberfläche der Schmalfläche aus Kunststoff, Randbereich als PU-Kante, Kante profiliert, mit Bändern, 3 Bänder je Flügel, vorgerichtet für Drückergarnitur, vorgerichtet für PZ-Schloss DIN 18251 und DIN EN 12209, vorgerichtet für Schließanlage.

Türblattdicke: mind. 50mm

Tür-Nr.:
WC Duschen 1

geplantes Produkt: Neuform  HT50-0-T0-II/S-FR
Hersteller und Typ angebotenes, gleichwertiges Fabrikat:

'.........'
vom Bieter einzutragen.
Menge: 1,000 St

**01.02.5 Innentürelement Feuchtraumtür Drehflügeltür einflg. B 1010 mm H 2135 mm mech.Festigkeitskl.4 Klimakl.I Prüfklima a Umfassungszarge Stahlblech D 1,5mm Maulweite/WD 240 mm Holzwerkstoff**
Innentürelement aus Türblatt und Zarge, Feuchtraumtür, als Drehflügeltür, einflügelig, mit Anschlagfalz,
Breite Nennmaß Wandöffnung 1010 mm,

Höhe Nennmaß Wandöffnung 2135 mm,

bauphysikalische Anforderungen: Mechanische Festigkeit Klasse 3 DIN EN 1192, Klimaklasse I, Prüfklima a, DIN EN 1121 (normale Beanspruchung), Befestigung an Mauerwerk D=240mm, Ausführung mit Umfassungszarge, 2-teilig, Zarge aus Stahlblech, Oberfläche verzinkt und beschichtet, Sollschichtdicke DIN EN ISO 12944-5 40 mym, Dicke Werkstoff Zarge 1,5 mm, Breite Zargenspiegel 30/45 mm,
Maulweite/Wanddicke 240 mm, Dichtungsprofil DIN EN
12365-1 als Hohlkammerprofil aus EPDM, mit 3D-Aufnahmeelement, ohne Bodeneinstand, Hinterfüllung der Zarge mit Mineralwolle, Türblatt aus Holzwerkstoff, einfach gefälzt, mit Einlage aus Vollspanplatte, Oberfläche des Türblattes aus Kunststoff, Decklage aus HPL 0,7/0,8 mm, Oberfläche der Schmalfläche aus Kunststoff, Randbereich als PU-Kante, Kante profiliert, mit Bändern, 3 Bänder je Flügel, vorgerichtet für Drückergarnitur, vorgerichtet für PZ-Schloss DIN 18251 und DIN EN 12209, vorgerichtet für Schließanlage.

Türblattdicke: mind. 50mm

Tür-Nr.:
WC Duschen 1, WC Duschen 2

geplantes Produkt: Neuform  HT50-0-T0-II/S-FR
Hersteller und Typ angebotenes, gleichwertiges Fabrikat:

'.........'
vom Bieter einzutragen.
Menge: 5,000 St

**01.02.6 Innentürelement Feuchtraumtür Drehflügeltür einflg. B 1010 mm H 2010 mm mech.Festigkeitskl.4 Klimakl.I Prüfklima a Umfassungszarge Stahlblech D 1,5mm Maulweite/WD 240 mm Holzwerkstoff**
Innentürelement aus Türblatt und Zarge, Feuchtraumtür, als Drehflügeltür, einflügelig, mit Anschlagfalz,
Breite Nennmaß Wandöffnung 1010 mm,

Höhe Nennmaß Wandöffnung 2010 mm,

bauphysikalische Anforderungen: Mechanische Festigkeit Klasse 3 DIN EN 1192, Klimaklasse I, Prüfklima a, DIN EN 1121 (normale Beanspruchung), Befestigung an Mauerwerk D=240mm, Ausführung mit Umfassungszarge, 2-teilig, Zarge aus Stahlblech, Oberfläche verzinkt und beschichtet, Sollschichtdicke DIN EN ISO 12944-5 40 mym, Dicke Werkstoff Zarge 1,5 mm, Breite Zargenspiegel 30/45 mm,
Maulweite/Wanddicke 240 mm, Dichtungsprofil DIN EN
12365-1 als Hohlkammerprofil aus EPDM, mit 3D-Aufnahmeelement, ohne Bodeneinstand, Hinterfüllung der Zarge mit Mineralwolle, Türblatt aus Holzwerkstoff, einfach gefälzt, mit Einlage aus Vollspanplatte, Oberfläche des Türblattes aus Kunststoff, Decklage aus HPL 0,7/0,8 mm, Oberfläche der Schmalfläche aus Kunststoff, Randbereich als PU-Kante, Kante profiliert, mit Bändern, 3 Bänder je Flügel, vorgerichtet für Drückergarnitur, vorgerichtet für PZ-Schloss DIN 18251 und DIN EN 12209, vorgerichtet für Schließanlage.

Türblattdicke: mind. 50mm

Tür-Nr.:
WC Duschen 1 und WC Duschen 2

geplantes Produkt: Neuform  HT50-0-T0-II/S-FR
Hersteller und Typ angebotenes, gleichwertiges Fabrikat:

'.........'
vom Bieter einzutragen.
Menge: 2,000 St

**01.02.7 Türunterschnitt H 15mm**
Unterschnitt Türblatt, kürzen um max. 15 mm.
Menge: 10,000 m

*Hinweis: Schalldämmaß Rw,P 37dB*
Nachfolgende Türkonstruktionen, bestehend aus Bestandszarge und neuem Türblatt mit Sanierungsbändern, sollen im einzelnen ein´Schalldämmmaß von Rw,P 37dB vorweisen. Die geforderten Laborwerte Rw,P müssen mindestens 5dB höher sein, als die geforderten Baustellenwerte. Das Vorhaltemaß für Türen enstpricht somit 5dB, sprich Rw, R = Rw,P - 5dB.

T.4.2.11 und T4.2.13

**01.02.8 Innentürelement Drehflügeltür einflg. B 1010 mm H 2135 mm Holzwerkstoff**
Innentürblatt, als Drehflügeltür, einflügelig, mit Anschlagfalz,
Breite Nennmaß Wandöffnung '1010' mm,

Höhe Nennmaß Wandöffnung '2135' mm, Türblatt aus
Holzwerkstoff, einfach gefälzt, mit Einlage aus Vollspanplatte, Oberfläche des Türblattes aus Kunststoff, Decklage aus HPL 0,7/0,8 mm, Oberfläche der Schmalfläche aus Kunststoff, Randbereich als PU-Kante, Kante profiliert, mit Bändern, 3 Bänder je Flügel, vorgerichtet für Drückergarnitur, vorgerichtet für PZ-Schloss, vorgerichtet für digitalen Türbeschlagr, Bohrung gemäß Hersteller-Schablone, hier Simons Voss digitaler Türbeschlag.

Ausführung mit Umfassungszarge, 2-teilig, Zarge aus Stahlblech, Oberfläche verzinkt und beschichtet, Sollschichtdicke DIN EN ISO 12944-5 40 mym, Dicke Werkstoff Zarge 1,5 mm, Breite Zargenspiegel 30/45 mm,

Türblattdicke: mind. 50mm

Einbauuntergrund: Trockenbauwand 150mm mit UA Profilverstärkung

Tür-Nr.:
T.4.2.11, T4.2.13

geplantes Produkt: Neuform HT50-2-T0-II/S
Hersteller und Typ angebotenes, gleichwertiges Fabrikat:

'.........'
vom Bieter einzutragen.
Menge: 2,000 St

*Hinweis: FARBKONZEPT*
Das geplanten Farbkonzept der Schule sieht vor, dass die Türen (Türblatt, Türzarge) zu bestimmten Räumen (z.B. Klassenzimmer), je Geschoss über einem spezifischen Farbton hervorgehoben werden. Jedes Geschoss hat dazu seinen eigenen Farbton. In die nachfolgende Position ist der Aufwand für diese Ausführung einzuberechnen.

**01.02.9 Zulage Farbbeschichtung Türblätter**
Gemäß Farbkonzept, die Türblätter in E02, E03 und E04 mit jeweils entsprechendem Farbton, beidseitig, beschichten, HPL Schichtstoff. Alle vier Farbtöne aus Standardfarbkarte Resopal Door, und nach Bemusterung. Planungsgrundlage Farbfächer Hersteller Resopal.

E02 = "rot"

E03 = "grün"

E04 = "blau"
Menge: 29,000 St

*Hinweis: BESCHLÄGE*
Die in den folgenden Positionen beschriebenen Beschläge sind in die jeweiligen oben genannten Innentüren einzubauen. Alle entstehenden Arbeiten diesbezüglich sind in die Positionen mit einzuberechnen.

**01.02.10 Einsteckschloss gefälzte Türen Dornmaß 65mm Stulp-B 24mm**
Einsteckschloss für gefälzte Türen, Schlossmaße DIN 18251, vorgerichtet für Profilzylinder DIN 18252, 1tourig, Dornmaß 65 mm, Stulpbreite 24 mm, Stulp aus Stahl, korrosionsgeschützt, Falle und Riegel aus Stahl, korrosionsgeschützt.
Menge: 29,000 St

**01.02.11 Drückergarnitur Gebrauchskl.3 Typ U Drücker-Drückergarn. Alu eloxiert Drückerrosette**
Drückergarnitur DIN EN 1906, Gebrauchskategorie Klasse 3, Dauerfunktionstüchtigkeit Klasse 7, Feuerbeständigkeit Klasse 0, Sicherheit Klasse 0, Einbruchschutz Klasse 0, Korrosionsbeständigkeit DIN EN 1670 Klasse 0, Ausführungsart Typ U, als Drücker-Drückergarnitur, Maße DIN 18255, aus Aluminium, eloxiert, Farbton silber, Drückerrosette, verdeckt verschrauben.

Tür-Nr.:
T3.2.09; T3.2.10; T3.4.04; T3.4.05; T5.4.08

Hersteller und Typ
FSB 1070, Aluminium matt

Hersteller und Typ 'FSB Modell 72 1070'
vom Bieter einzutragen.
Menge: 29,000 St

**01.02.12 Türschließer verdeckt Gr.3 Innentür einflg. Endanschlag Korrosionsbeständigkeit Kl.0**
Verdeckt liegender Türschließer Größenklasse 3 DIN EN 1154, ohne Feststellung für Innentür, einflügelig, mit Endanschlag, für Einbau im Türblatt, Korrosionsbeständigkeit DIN EN 1670 Klasse 0, mit Schließhebel und Gleitschiene für Anschlagtür.

Türen:
T3.2.09; T3.2.10; T3.4.04; T3.4.05; T5.4.08
Menge: 29,000 St

**01.02.13 Türstopper Stahl niro**
Türstopper aus nichtrostendem Stahl, mit Gummipuffer, für Bodenmontage, befestigen mit Dübeln und Schrauben.
Menge: 29,000 St

**01.02.14 Türstopper Stahl niro**
Türstopper aus nichtrostendem Stahl, mit Gummipuffer, für Wandmontage, befestigen mit Dübeln und Schrauben.
Menge: 29,000 St

**01.02.15 Zulage Ausführung von Mehrmaulweiten**
Zulage zur Hauptposition für die maßliche Veränderung, hier Verbereiterung der Maulweite der Metalltürzargen in Bestandswänden Mauerwerk Schrittweite 20mm
Menge: 10,000 St

**01.02.16 Zulage Türblatt Maßabweichungen Standard, jede Türe, nicht in TB**
Zulage Türblatt Maßabweichungen Standard
Menge: 28,000 St

**01.02.17 Türbeschläge Drücker Rosette**
Liefern und montieren von Tür-Beschlägen, absperrbar, in Ausführung Drücker+Rosette,  in Objektqualität
System auf Basis der in der Hauptposition Drückergarnitur bemusterten Beschlagserie
Menge: 29,000 St

**01.02.18 Nachjustierung Innentürelemente**
Nachjustierung der Innentürelemente, einschließlich aller Beschläge. Die Nachjustierung soll ca. 3 Monaten nach Inbetriebnahme erfolgen. In die Position ist die Kontrolle der einzelnen Elemente einer Tür und die Nachjustierung dieser mit einzukalkulieren.
Menge: 29,000 St

#### Bereich 01.03 Türelemente mit BS

*Hinweis: INNENTÜREN in Massivwand*
Innentüren

Generell:
Die im Folgenden angegebenen Bautiefen sind vor Ort zu überprüfen und entsprechend angepasst auszuführen. dabei sind Bautiefen von +/- 10 mm im EP mit erfasst und führen nicht zu Nachforderungen. Der Werkplanung bzw. der Vorfertigung der Innentüren ist stets ein Aufmaß vor Ort vorran zustellen.
Alle Anschlussfugen an das Bauwerk/ die Rohbauöffnung sind satt mit Mineralwolle bzw. Mörtel auszustopfen.
Alle Kanten sind in einem Mindestradius von 2mm zu fasen.

Da es sich bei den Innentürarbeiten um eine Erweiterung des bestehenden Schulbaus handelt, ist es unabdingbar, dass die genannten Produkte wie beschrieben angeboten werden. Dies betrifft vorallem die Türgriffe, sowie die Bohrung der Türblätter zur späteren Aufnahme von digitalen Schließzylindern, verbindliche Produktvorgabe bei digitalen Türgriffen: Simons Voss SmartHandle AX.

1) Türblatt
- Türblatt mit Vollspanmittellage bzw. Holzröhrenspan
- Dicke: mind. 50mm
- Beanspruchungsklasse 3 bzw. 4
- Kantenausführung mit Schutzkante aus PU vierseitig, Dicke mind. 3m
- Türblatt stumpf bzw. einfach gefälzt
- Oberfläche Schichtstoff HPL,Standart Farbton weiss, Farbe nach Farbkonzept und Bemusterung, Dicke mind. 0,8mm,
- Kanten zur Oberfläche mit Mindestradius 2mm
- für PZ-Schloss und Drückergarnitur herrichten, Bohrbild gemäß Simons Voss Smart Handle AX

Fabrikat Türblatt, Richtprodukt: Neuform o.glw.
Bieterangabe

'.........'

2) Türzarge,stumpf, zweiteilig-Stahlzarge
- zweiteilige, stumpfe Stahlblech-Zarge, Dicke mind. 1,5mm
- dreiseitige Dichtung
- auf Trockenbau Hinterfüllung mit Mineralwolle
- Zarge werkseitig verzinkt und mit Grundierung, Nasslackbeschichtung erfolgt bauseitig vom Gewerk Maler
- Ausführung ohne Bodeneinstand
- Kanten zur Oberfläche mit Mindestradius 2mm
- Hinweis: Gegenseite der Zarge wird nicht montiert

Fabrikat Zarge, Bieterangabe

'.........'

3) Türzarge, zweiteilige-Stahlzarge
- zweiteilige Stahlblech-Zarge, Dicke mind. 1,5mm
- dreiseitige Dichtung
- auf Beton/ Mauerwerk Hinterfüllung mit Mörtel MG III
- Zarge werkseitig verzinkt und mit Grundierung, Nasslackbeschichtung erfolgt bauseitig vom Gewerk Maler
- Ausführung ohne Bodeneinstand
- Kanten zur Oberfläche mit Mindestradius 2mm

Fabrikat Zarge, Bieterangabe

'.........'

4) Objektbänder
- je Tür 3 Stück Objektbänder
- Oberfläche Edelstahl matt
- für gefälzte Schallschutztüren
- mit Aufnahmenut für durchgehende Flügeldichtung
- für Stahlzarge
- 3D verstellbares Aufnahmeelement, innenliegender, verdrehsicherer Schraubstift
- Verdeckt liegende, wartungsfreie Axial-Radial-Gleitlager
- Belastungswert 100kg, Materialstärke 3,5mm
- Rollenlänge 95mm, Rollendurchmesser 20mm
- DIN links/ rechts verwendbar
Die Anordung und Ausführung der Bänder ist unter Berücksichtigung der Lastannahmen nach den Bemessungstabellen des Systemherstellers vorzunehmen

Fabrikat Bänder: Simonswerk VN 3737/160 Compact
Bieterangabe

'.........'

5) Bodendichtung
- mechanisch absenkbare Bodendichtung

Fabrikat Bodendichtung, Bieterangabe

'.........'

6) Obertürschließer
- ohne Feststeller, mit Öffungsbegrenzer

geplant mit Fabrikat Obentürschließer. Dorma
Bieterangabe

'.........'

7) Obertürschließer
- ohne Feststeller, mit Öffungsbegrenzer
- mit Freilauffunktion gemäß DIN 18040 und EN 14637
- Einstellung Öffnungsmoment ≤ Größe 3 nach DIN EN 1154:2003-04

Fabrikat Obentürschließer

'.........'

8) Schließanlage
Allle Türblätter vorgerichtet für die spätere Schließanlage, zwei Bohrungen für die Aufnahme des digitalen Türbeschlages, oder wenn sep. beschrieben Rosetten/ Türdrückerkombination z.B. FSB 1070
 Bohrabstand gem. Herstellervorgabe/ Bohrbild der Schließanlage

**01.03.1 Innentürelement Drehflügeltür einflg. B 1135 mm H 2135 mm T30, Umfassungszarge Stahlblech, MW 150 mm, Holzwerkstoff**
Innentürelement aus Türblatt und Zarge, als Drehflügeltür, einflügelig, mit Anschlagfalz,
Breite Nennmaß Wandöffnung 1135 mm,

Höhe Nennmaß Wandöffnung 2135 mm,

bauphysikalische Anforderungen: Feuerwiderstandsklasse T 30 DIN 4102-5, mit Rauchschutzanforderung DIN 18095, Mechanische Festigkeit Klasse 3 DIN EN 1192, Klimaklasse I, Prüfklima a, DIN EN 1121 (normale Beanspruchung), Befestigung an Trockenbauwand, Ausführung mit Umfassungszarge, 2-teilig, Zarge aus Stahlblech, Oberfläche verzinkt und beschichtet, Sollschichtdicke DIN EN ISO 12944-5 40 mym, Dicke Werkstoff Zarge 1,5 mm, Breite Zargenspiegel 30/45 mm,
Maulweite/Wanddicke 150 mm, Dichtungsprofil DIN EN
12365-1 als Hohlkammerprofil aus EPDM, mit 3D-Aufnahmeelement, ohne Bodeneinstand, Hinterfüllung der Zarge mit Mineralwolle, Türblatt aus Holzwerkstoff, einfach gefälzt, mit Einlage aus Vollspanplatte, Oberfläche des Türblattes aus Kunststoff, Decklage aus HPL 0,7/0,8 mm, Oberfläche der Schmalfläche aus Kunststoff, Randbereich als PU-Kante, Kante profiliert, mit Bändern, 3 Bänder je Flügel, vorgerichtet für Drückergarnitur, vorgerichtet für PZ-Schloss, vorgerichtet für digitalen Türbeschlag, Bohrung gemäß Hersteller-Schablone, hier Simons Voss digitaler Türbeschlag, mit verdeckt liegendem Türschließer, mit Bodendichtung, absenkbar.

Türblattdicke: mind. 50mm

Tür-Nr.:
T.4.2.03

geplantes Produkt:
Brandschutzelement T30-1-RS-FSA neuform-Typ BASIC

Hersteller und Typ angebotenes, gleichwertiges Fabrikat:

'.........'
vom Bieter einzutragen.
Menge: 1,000 St

*Hinweis: FARBKONZEPT*
Das geplanten Farbkonzept der Schule sieht vor, dass die Türen (Türblatt, Türzarge) zu bestimmten Räumen (z.B. Klassenzimmer), je Geschoss über einem spezifischen Farbton hervorgehoben werden. Jedes Geschoss hat dazu seinen eigenen Farbton. In die nachfolgende Position ist der Aufwand für diese Ausführung einzuberechnen.

**01.03.2 Zulage Farbbeschichtung Türblätter**
Gemäß Farbkonzept, die Türblätter in E02, E03 und E04 mit jeweils entsprechendem Farbton, beidseitig, beschichten, HPL Schichtstoff. Alle vier Farbtöne aus Standardfarbkarte Resopal Door, und nach Bemusterung. Planungsgrundlage Farbfächer Hersteller Resopal.

E02 = "rot"

E03 = "grün"

E04 = "blau"
Menge: 1,000 St

*Hinweis: BESCHLÄGE*
Die in den folgenden Positionen beschriebenen Beschläge sind in die jeweiligen oben genannten Innentüren einzubauen. Alle entstehenden Arbeiten diesbezüglich sind in die Positionen mit einzuberechnen.

**01.03.3 Einsteckschloss Feuer-Rauchschutztüren Nuss 8mm Dornmaß 65mm Stulp-B 24mm**
Einsteckschloss für Feuerschutz- und Rauchschutztüren,
für Holztüren, Schlossmaße DIN 18251, vorgerichtet für Profilzylinder DIN 18252, mit Nuss 8 mm, Dornmaß 65 mm, Stulpbreite 24 mm, Stulp aus Stahl, korrosionsgeschützt, Falle und Riegel aus Stahl, korrosionsgeschützt.
Menge: 1,000 St

**01.03.4 Türstopper Stahl niro**
Türstopper aus nichtrostendem Stahl, mit Gummipuffer, für Wandmontage, befestigen mit Dübeln und Schrauben.
Menge: 1,000 St

**01.03.5 OTS GEZE TS 5000 Ecline**
Lieferung und Montage von Obentürschließer für die Verwendung bei den Innentüren mit RS und oder BS
Menge: 1,000 St

**01.03.6 Zulage Türblatt Maßabweichungen Standard**
Menge: 1,000 St

**01.03.7 Türbeschläge als Feuerschutz Türdrücker**
Liefern und montieren von BS geprüften Beschlägen, absperrbar, für die neuen Türen mit T30 Qualität in Objektqualität
System auf Basis der in der Hauptposition Drückergarnitur bemusterten Beschlagserie
Menge: 1,000 St

**01.03.8 Nachjustierung Innentürelemente**
Nachjustierung der Innentürelemente, einschließlich aller Beschläge. Die Nachjustierung soll ca. 3 Monaten nach Inbetriebnahme erfolgen. In die Position ist die Kontrolle der einzelnen Elemente einer Tür und die Nachjustierung dieser mit einzukalkulieren.
Menge: 1,000 St

### Titel 02 Stundenlohnarbeiten

*Hinweis: ABRECHNUNGSHINWEIS Stundenlohnarbeiten*
Stundenlöhne enthalten die Zulagen für Feiertags-, Samstags- und Sonntagsarbeit sowie für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm- und Abbrucharbeiten etc., gelangen grundsätzlich nur die Stundensätze für Bauhelfer zur Abrechnung.

Die vom AN angegebenen Stundensätze werden als Grundlage wechselseitiger Zeitaufwandsverrechnung zwischen AN und AG herangezogen.

**02.1 Stundensatz: Polier**
Stundensatz für Leistungen, welche nicht in den Positionen erfasst sind und nur auf ausdrückliche Anweisung der Bauleitung gegen Nachweis zur Ausführung kommen.

Polier
Menge: 5,000 h

**02.2 Stundensatz: Fachwerker**
Stundensatz für Leistungen, welche nicht in den Positionen erfasst sind und nur auf ausdrückliche Anweisung der Bauleitung gegen Nachweis zur Ausführung kommen.

Fachwerker
Menge: 10,000 h
